# Theben Ausschreibungstext 2010 GaebWriter V
Leistungsbeschreibung (GAEB 90, DA81)
Projektbezeichnung: Theben Ausschreibungstext 2010  GaebWriter V
DV-Nummer: Theben
Währung: EUR

## Theben AG
Datum: 28.09.12

### Titel 10 Uhrenthermostate

**10.12 Uhrenthermostat mit Segmenten, Tagesprogramm, Betriebsartenschalter (RAMSES 722 S)**
Elektronischer Raumtemperaturregler mit automatischer
Nachtabsenkung; 24 Std.-Segment-Programmscheibe;
programmierbar alle 15 Min.; kürzeste Schaltzeit 15
Min.; Tag- und Nachttemperatur einstellbar von +10°C
... 30°C; Betriebsartenwahlschalter; Frostschutz 6°C;
Partyschalter; Kontrollanzeige; thermische Rückführung
und Arbeitspunkt einstellbar; Gehäusefarbe weiß; 1
Wechsler 6A/250V~.

Liefern, montieren, betriebsfertig anschließen und
einstellen
...

Fabrikat: Theben

Typ: RAMSES 722 S
Bestell-Nr.: 7220801

Einheit: ST
Einheit: Stk

USt %: 19,00
