# Theben Ausschreibungstext 2010 GaebWriter V
Leistungsbeschreibung (GAEB 90, DA81)
Projektbezeichnung: Theben Ausschreibungstext 2010  GaebWriter V
DV-Nummer: Theben
Währung: EUR

## Theben AG
Datum: 28.09.12

### Titel 01 Digitale Zeitschaltuhren

#### Bereich 01.01 DIN-Schiene

**01.01.14 Reiheneinbau-Jahresschaltuhr 2 Kanal, OBELISK Schnittstelle, 3 TLE (TR 642 top2)**
2-Kanal-Jahresschaltuhr; Reiheneinbaugehäuse; Breite
52,5 mm; Jahres- und Astro-Programm; Textorientierte
Bedienerführung im Display; 800 Speicherplätze;
Schnittstelle für OBELISK top2 Speicherkarte
(PC-Programmierung); 6 Jahre Gangreserve
(Lithium-Batterie); Automatische
Sommer-/Winterzeitumschaltung; EIN-AUS Schaltzeiten;
Impulsprogramm; Zyklusprogramm; Umfangreiche
Jahresuhrfunktionen; Astronomische Schaltfunktion
(automatische Berechnung der Sonnenauf- und
Untergangszeiten für das ganze Jahr); Astro-Offset;
Astro-Impuls; Schaltungsvorwahl; Dauerschaltung
EIN/AUS; Ablauf-Timer; Integrierter
Betriebsstundenzähler; Externer
Taster-/Schaltereingang; Ferienprogramm; 2
Zufallsprogramme; Displaybeleuchtung (abschaltbar);
PIN- Codierung; Nulldurchgangschaltung; DuoFix
Federsteckklemmen für jeweils 2 Leiter; 2 Wechsler
16A/250V~; Klarsichtabdeckung plombierbar.

Liefern, montieren, betriebsfertig anschließen und
einstellen
...

Fabrikat: Theben

Typ: TR 642 top2
Bestell-Nr.: 6420100

Einheit: ST
Einheit: Stk

USt %: 19,00
